# Grundschule Klingenmünster - Aufstockung der Turnhalle
Angebotsaufforderung (GAEB DA XML 3.2, DA83)
Projekt: 2021-032GRSKLM
Währung: EUR
Auftraggeber: Ortsgemeinde Klingenmünster
Erstellt mit: SOFTTECH GmbH / GXML Toolbox V3.3 R20230503, AVANTI pro 2025, 01.04.2026

## 13 BODENBELAGSARBEITEN
Datum: 25.08.2025

### Gewerk 11 SCHREINERARBEITEN

*Hinweis: Allgemeine Hinweise*
Bauvorhaben:
Erweiterung der Grundschule Klingenmünster
Schulstraße 5
76889 Klingenmünster

Bauherr: Ortsgemeinde Klingenmünster
Vertreten durch Frau Flory
Steinstraße 2
76889 Klingenmünster

Erläuterung zum Bauvorhaben

Nutzungs- und Baubeschreibung Erweiterung der Grundschule Klingenmünster

Die betreuende Grundschule Klingenmünster soll entsprechend ihrem Bedarf umgebaut und erweitert werden.
Dafür wird die bestehende Turnhalle in Holzbauweise aufgestockt; im Bestandsgebäude wird es teilweise zu Umnutzungen kommen. Im Bereich des bestehenden Hintereingangs wird ein neuer, rollstuhlgerechter Zugang mit Aufzug gebaut. Die bestehende Fluchttreppe im Außenbreich muss aufgrund der Aufstockung ergänzt bzw. umgebaut werden.
Durch die Erweiterung/ den Umbau erhält die Grundschule die notwendigen Räumlichkeiten für Betreuung und Mittagessen, sowie auch entsprechenden Platz für Elterngespräche, Solzialarbeiter und Erste Hilfe.

Baukonstruktion Bestand:
EG Stahlbeton / Mauerwerk, Stahlbetondecke
1.OG Stahlbeton / Mauerwerk, Stahlbetondecke
2.OG Stahlbeton / Mauerwerk, Stahlbetondecke
Dachkonstruktion Flachdach Stahlbetondecke
Alufenster 3-fach Verglasung

Baukonstruktion Neu:
Aufstockung der Turnhalle als Holzrahmenbau mit tragenden Holzmassivdecken.
Gefälledämmung
Aluminiumfenster 3-fach
Wärmedämmung und Trittschalldämmung in allen Geschossen
Fussbodenheizung
Akustikdecken
Fassadendämmung mit Steinwolle
Fassadenbekleidung mit Lärchenholz und Holzfaserdämmung

Die Baustelle ist über die Schulstraße oder Im Kammeracker erreichbar.

*Hinweis: ZUSÄTZLICH TECHNISCHE VERTRAGSBEDINGUNGEN*
Sämtliche nachfolgende Arbeiten sollten nach vorheriger
Inaugenscheinnahme des Baugrundstückes angeboten
werden!

An- und Abfahrtskosten sind mit dem EP abgegolten.

BESONDERER TEIL  -  Tischlerarbeiten

2.1  Geltungsbereich und Ausführungsgrundlage

Der sachliche Geltungsbereich ergibt sich ebenso wie die technische Ausführung aus ATV/DIN 18355 - Tischlerarbeiten und der Norm DIN 18055 - Fenster sowie den folgenden technischen Regeln.

Ergänzend sind folgende ATV zu berücksichtigen:
DIN 18357  -  Beschlagarbeiten
DIN 18361  -  Verglasungsarbeiten
sowie
DIN 18358  -  Rollladenarbeiten/Sonnenschutzanlagen
DIN 18360  -  Metallbauarbeiten, Schlosserarbeiten
DIN 18363  -  Maler- und Lackierarbeiten
DIN 18364  -  Korrosionsschutzarbeiten an Stahl- und Aluminiumbauten

Für die Ausführung der Tischlerarbeiten sind ergänzend zu den DIN-Bestimmungen auch die Richtlinien des Instituts für Fenstertechnik e.V. in Rosenheim sowie die Angaben der RAL- RG 424/1 Holzfenster, Gütesicherung der Gütegemeinschaft Holzfenster e.V., Frankfurt, anzuwenden. Bei Widersprüchen haben diese Richtlinien Vorrang vor den DIN-Vorschriften.

Ergänzend zu den in VOB, Teil C aufgeführten Normen gelten:
VDI 2719  -  Schalldämmung von Fenstern und deren Zusatzeinrichtungen

Dämmstoffe
DIN 68755-1  -  Holzfaserdämmstoffe für das Bauwesen - Teil 1: Dämmstoffe für die Wärmedämmung

Holzwerkstoffe
DIN EN 300  -  Platten aus langen, schlanken ausgerichteten Spänen (OSB)
DIN EN 385  -  Keilzinkverbindungen im Bauholz; Leistungs- und Mindestanforderung an die Herstellung (Diese Norm gilt mit Vorrang gegenüber DIN 68140, wenn die Holzbauteile bauseitig beschichtet werden sollen)
DIN EN 636  -  Sperrholz - Anforderungen

Dichtstoffe/Dichtungen
DIN 18540  -  Abdichten von Außenwandfugen
DIN 18545-1  -  Abdichten von Verglasungen mit Dichtstoffen; Anforderungen an Glasfalze

Glas
DIN 18056  -  Fensterwände; Bemessung und Ausführung (für Vertikalkräfte auf Riegel bei zu öffnenden Fenstern)
DIN 18093  -  Feuerschutzabschlüsse; Einbau von Feuerschutztüren in massive Wände aus Mauerwerk oder Beton; Ankerlagen, Ankerformen, Einbau
DIN 18111  -  Türzargen - Stahlzargen
DIN 18232  -  Rauch- und Wärmefreihaltung

Beschläge
DIN EN 179  -  Schlösser und Baubeschläge; Notausgangsverschlüsse mit Drücker oder Stoßplatte
DIN EN 1125  -  Schlösser und Baubeschläge; Panikverschlüsse mit horizontaler Betätigungsstange
DIN EN 1158  -  Schlösser und Baubeschläge; Schließfolgeregler
DIN EN 1935  -  Baubeschläge - Einachsige Tür- und Fensterbänder - Anforderungen und Prüfverfahren
DIN EN 12365-1  -  Baubeschläge - Dichtungen und Dichtungsprofile für Fenster, Türen und andere Abschlüsse sowie vorgehängte Fassaden - Teil 1: Anforderungen und Klassifizierung
DIN 18273  -  Baubeschläge - Türdrückergarnituren für Feuerschutztüren und Rauchschutztüren - Begriffe, Maße, Anforderungen und Prüfungen

Fenster und Türen
DIN EN 1192  -  Türen- Klassifizierung der Festigkeitsanforderungen
DIN EN 1522  -  Fenster, Türen, Abschlüsse; Durchschusshemmung
DIN EN 12051  -  Baubeschläge; Tür- und Fensterriegel
DIN EN 12207  -  Fenster und Türen; Luftdurchlässigkeit
DIN EN 12208  -  Fenster und Türen; Schlagregendichtheit
DIN EN 12210  -  Fenster und Türen; Widerstandsfähigkeit bei Windlast
DIIN 18055
  -  Fenster; Fugendurchlässigkeit, Schlagregendichtheit und mechanische Beanspruchung; Anforderungen und Prüfung
DIN 18095-1  -  Türen; Rauchschutztüren; Begriffe und Anforderungen
DIN 68706-2  -  Innentüren aus Holz und Holzwerkstoffen - Teil 2: Türzargen; Begriffe, Maße, Einbau

Kunststoffe
DIN EN ISO 1163-1  -  Kunststoffe - Weichmacherfreie Polyvinylchlorid (PVC-U)-Formmassen - Teil 1: Bezeichnungssystem und Basis für Spezifikationen
DIN EN ISO 1163-2  -  Kunststoffe - Weichmacherfreie Polyvinylchlorid (PVC-U)-Formmassen - Teil 2: Herstellung von Probekörpern und Bestimmung von Eigenschaften
DIN 16830-2  -  Fensterprofile aus hochschlagzähem Polyvinylchlorid (PVC-HI), weiß; Anforderungen
DIN 16830-3  -  Fensterprofile aus hochschlagzähem Polyvinylchlorid (PVC-HI) - Teil 3: Profile mit beschichteten, farbigen Oberflächen; Anforderungen

Stahl
DIN EN ISO 1461  -  Durch Feuerverzinken auf Stahl aufgebrachte Zinküberzüge (Stückverzinken) - Anforderungen und Prüfungen
DIN EN ISO 1461
Beiblatt 1  -  Durch Feuerverzinken auf Stahl aufgebrachte Zinküberzüge (Stückverzinken) - Anforderungen und Prüfungen

Beschichtungen
DIN EN 927  -  Beschichtungsstoffe und Beschichtungssysteme für Holz im Außenbereich

Für die Befestigung von Fensterwänden ist DIN 18056 entsprechend anzuwenden.

Zur Beurteilung der Oberfläche endbeschichteter Holzfenster dient die "Richtlinie zur visuellen Beurteilung einer endbehandelten Oberfläche bei Holzfenstern" vom Bundesinnungsverband des Glaserhandwerks.

Zu beachtende Technische Regeln:
EGH Holzbau Handbuch

Merkblätter
BGI 606  -  Merkblatt für Verschlüsse für Türen von Notausgängen (zu beziehen bei der gewerblichen Berufsgenossenschaft)
IVD-Merkblatt Nr. 4  -  Abdichtung von Fugen im Hochbau mit Elastomer-Fugenbändern unter Verwendung von ausreagierenden Klebstoffen
IVD-Merkblatt Nr. 9  -  Spritzbare Dichtstoffe in der Anschlussfuge für Fenster und Außentüren
IVD-Merkblatt Nr. 10  -  Glasabdichtung am Holzfenster mit Dichtstoffen
IVD-Merkblatt Nr. 12  -  Die Überstreichbarkeit von bewegungsausgleichenden Dichtstoffen im Hochbau
IVD-Merkblatt Nr. 13  -  Glasabdichtung am Holz-Alu-Fenster mit Dichtstoffen

Güteschutz:
RAL-GZ 424/1  -  Holzfenster - Fertigung + Montage - Gütesicherung
RAL-GZ 424/2  -  Holz-Aluminiumfenster - Fertigung + Montage - Gütesicherung
RAL-RG 426 T I  -  Innentüren aus Holz und Holzwerkstoffen - Teil I: Türblätter aus Holz und Holzwerkstoffen - Gütesicherung
RAL-RG 426 T II  -  Innentüren aus Holz und Holzwerkstoffen - Teil II: Türzargen aus Holz und Holzwerkstoffen - Gütesicherung
RAL-RG 426 T III  -  Innentüren aus Holz und Holzwerkstoffen - Gütesicherung -Teil III: Feucht- und Nassraumtüren
RAL-GZ 716/1  -  Kunststoff-Fenster, Gütesicherung

#### Titel 11.10 BODENBELAG PARKETT

**11.10.0010 Reinigen des Untergrundes**
Reinigen des Untergrundes von grober Verschmutzung
nach besonderer Anordnung des AG
Art und Umfang der Verschmutzung:
Farbreste, Mörtelreste etc. anderer Unternehmer.
Menge: 240,000 m2

**11.10.0020 Untergrund Anschleifen**
Untergrund zur Aufnahme des Parkettbelages
anschleifen und absaugen des Schleifmaterials. Das
anfallende Schleifmaterial wird Eigentum des AN und ist
fachgerecht zu entsorgen und in den Einheitspreis einzurechnen.
Menge: 240,000 m2

**11.10.0030 Randdämmstreifen abschneiden**
Überstehenden Randdämmstreifen am bauseitigen
Estrich bodengleich abschneiden und entsorgen.
Menge: 150,000 lfdm

**11.10.0040 Voranstrich des Untergrundes**
Voranstrich des Untergrundes mit einem
lösemittelfreien, emissionsarmen Dispersionsvoranstrich
zur Aufnahme des nachstehend beschriebenen
Parkettbelags.
Menge: 240,000 m2

**11.10.0050 Spannungsrisse schließen**
Spannungsrisse, Schwind- und Scheinfugen im
Untergrund mit Reaktionsharz kraftschlüssig schließen
und anschließend mit Quarzsand (Körnung 0,3 - 0,8 mm) abstreuen und nach dem Erhärten losen Sand absaugen und entsorgen.
Menge: 20,000 lfdm

**11.10.0060 Estrich einschneiden und verklammern**
Bauseitigen Estrich einschneiden, verklammern und mit Epoxidharz kraftschlüssig verschließen.
Menge: 10,000 lfm

**11.10.0070 Untergrund spachteln**
Untergrund mit selbstverlaufender Nivelliermasse bis 3 mm vollflächig spachteln.
Untergrund: Anhydridestrich
Menge: 50,000 m2

**11.10.0080 CM-Feuchtigkeitsmessung**
Prüfung des Feuchtigkeitsgehaltes des Estrichs mit der
CM-Methode, inkl. genauem protokollieren der
Messtellen und Messergebnissen. Ausführung nach
Angabe der Bauleitung. Die Messergebnisse sind der
Bauleitung vorzulegen

Untergrund: Anhydridestrich
Fußbodenheizung: teilweise
Menge: 10,000 Stck

**11.10.0090 Hochkantlamellenparkett Eiche 15mm**
Hochkantlamellenparkett Eiche nach DIN EN 14761 liefern, vollflächig verklebt verlegen, in mehreren Arbeitsgängen feinschleifen und mit Hartwachsöl oberflächenbehandeln.

Holzart/Sortierung: Eiche
Verlegemuster: Parallelverband

Verlegeart: gerade zur Wand
Oberfläche: Hartwachsöl

Dim.: 15mm x 8 x 160 mm
Menge: 240,000 m2

**11.10.0100 Zulage Türzargen bis 1,02m**
Zulage für Verlegen, beischleifen und ölen zwischen Türzargen.
Türbreite: 1,02m
Zargenbreite: 15-30cm
Menge: 5,000 St

**11.10.0110 Holzdielen Bestand überarbeiten**
Bodendielen im Bestand mit geeignetem Werkzeug überarbeiten.
Bestehende Holzdielen schleifen und ölen
inkl. aller benötigten Öle, Maschinen und Schleifmittel.
Material: Massivholzdielen Nut- und Feder, Nadelholz
Ort: Bestandsgebäude EG, OG

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Menge: 270,000 m2

**11.10.0120 Korkstreifen**
Korkstreifen als Trennfuge 10mm
im Bereich der bodentiefen Fenster, Innentüren und Abschlussschienen
Menge: 20,000 lfm

**11.10.0130 Sockelleisten weiß, geschraubt**
Fussleisten weiß beschichtet liefern und einbauen.
Befestigung an Trockenbauwänden und Mauerwerk mit Dübeln und Linsenkopfschrauben.
Befestigungsmaterial ist entsprechend einzukalkulieren.

Kern: Fichte, Kiefer
Stärke: 18/50mm
Farbton: weiß beschichtet RAL 9016 o.ä.
Menge: 130,000 lfdm

**11.10.0140 Flachleiste**
Fussleisten weiß beschichtet liefern und einbauen.
Befestigung als Abschluß zu den bodentiefen Fenstern an Ostfassade mit Dübeln und Linsenkopfschrauben.
Befestigungsmaterial ist entsprechend einzukalkulieren.

Stärke: 1,5/20mm
Farbton: weiß beschichtet RAL 9016 o.ä.
Menge: 14,000 lfm

**11.10.0150 Übergangsschiene**
Übergangsschiene im Bereich der Materialwechsel im Bodenbelag liefern und einbauen.

Profiltyp nach Absprache mit Bauleitung!
Menge: 10,000 lfm

**11.10.0160 Dehfugenprofil**
Dehnfugenprofil Alu liefern und einbauen
Menge: 15,000 lfm

**11.10.0170 Türzarge verfugen**
Elastischer Fugenverschluss an Türzarge herstellen einschl. Vorreinigung und Hinterfüllung der Fugen.
Zarge: Metallzarge
Fugenbreite : 5 mm i.M.
Fugenfarbe : n.A. AG
Fugendichtmasse : Silikon
Menge: 8,000 Stck

#### Titel 11.20 Rapportarbeiten

*Hinweis: Stundenlohnarbeiten*
Für evtl. anfallende Stundenlohnarbeiten werden
berechnet, einschl. aller Lohnnebenkosten, Zuschlägen
und Fahrtkosten, sowie Fahrzeit.
Die Nachweise sind spätestens 3 TAGE nach Arbeitsausführung mit genauen Angaben der ausgeführten und
namentlich benanntem Monteur zur Unterschrift vorzulegen.

**11.20.0010 Stundenlohn Facharbeiter**
Menge: 16,000 Std

**11.20.0020 Stundenlohn Hilfsarbeiter**
Menge: 16,000 Std
